# Amplificador multibanda de 5-2200 MHz, modelo MBICT "FRINGE"

- Propriedade do ficheiro: CYPE INGENIEROS, S.A.
- Formato: FIEBDC-3/2002
- Moeda: EUR
- Custos indirectos: 3.00 %
- IVA: 23.00 %

**IAA090** Ud Amplificador multibanda de 5-2200 MHz, modelo MBICT "FRINGE".
Fornecimento e instalação de amplificador multibanda de 5-2200 MHz, modelo MBICT "FRINGE".
Inclui: Colocação do amplificador. Ligação e verificação do seu correcto funcionamento.
Critério de medição de projecto: Número de unidades previstas, segundo documentação gráfica de Projecto.
Critério de medição de obra: Medir-se-á o número de unidades realmente executadas segundo especificações de Projecto.

| Código | Un | Descrição | Rendimento | Preço | Importância |
|---|---|---|---|---|---|
| mt40baf020b | Ud | Amplificador multibanda de 5-2200 MHz, modelo MBICT "FRINGE". (material) | 1.000 | 36.25 | 36.25 |
| mo001 | h | Oficial de 1ª instalador de telecomunicações. (mão de obra) | 0.215 | 17.41 | 3.74 |
| mo056 | h | Ajudante de instalador de telecomunicações. (mão de obra) | 0.215 | 16.42 | 3.53 |
| % | % | Custos directos complementares | 2 % | 43.52 | 0.87 |
|  |  | Custos directos |  |  | 44.39 |
