# Torre para fixação de 1 antena, série 180 "FRINGE", de 4,15 m de altura

- Propriedade do ficheiro: CYPE INGENIEROS, S.A.
- Formato: FIEBDC-3/2002
- Moeda: EUR
- Custos indirectos: 3.00 %
- IVA: 23.00 %

## I Instalações

### IA Audiovisuais

#### IAA Rede de cabos coaxiais

**IAA032** Ud Torre para fixação de 1 antena, série 180 "FRINGE", de 4,15 m de altura.
Fornecimento e instalação de torre para fixação de 1 antena, série 180 "FRINGE", de 4,15 m de altura. Inclusive ancoragens e quantos acessórios sejam necessários para a sua correcta instalação.
Inclui: Marcação. Montagem.
Critério de medição de projecto: Número de unidades previstas, segundo documentação gráfica de Projecto.
Critério de medição de obra: Medir-se-á o número de unidades realmente executadas segundo especificações de Projecto.

| Código | Un | Descrição | Rendimento | Preço | Importância |
|---|---|---|---|---|---|
| mt40saf010jj | Ud | Mastro de antena de 1,65 m de altura, para união por encaixe, modelo MT35G "FRINGE", fabricado com tubo de aço de 35 mm de diâmetro e 1,5 mm de espessura, com tratamento anticorrosão, inclusive acessórios. (material) | 1.000 | 10.90 | 10.90 |
| mt40saf030l | Ud | Tramo superior de 2,5 m de altura e secção triangular de 180 mm de lado, para união por encaixe, série 180, modelo TO4E "FRINGE", fabricado com tubo de aço de 20 mm de diâmetro e treliça de aço de 7 mm de espessura, com tratamento anticorrosão, para formação de torre de fixação de antena e acessórios. (material) | 1.000 | 97.90 | 97.90 |
| mt40saf031m | Ud | Placa base rígida, quadrada, para soldar ou aparafusar, série 180, modelo TOBP "FRINGE", para fixação de tramo de secção triangular através de união por encaixe, inclusive acessórios de fixação. (material) | 1.000 | 13.55 | 13.55 |
| mt40saf040a | m | Cabo de aço de 2 mm de diâmetro, para grupo de ventos de fixação de torre, inclusive placa base, ferragens e tensores. (material) | 9.000 | 1.11 | 9.99 |
| mo001 | h | Oficial de 1ª instalador de telecomunicações. (mão de obra) | 3.513 | 17.41 | 61.16 |
| mo056 | h | Ajudante de instalador de telecomunicações. (mão de obra) | 3.513 | 16.42 | 57.68 |
| % | % | Custos directos complementares | 2 % | 251.18 | 5.02 |
|  |  | Custos directos |  |  | 256.20 |
