# Central de amplificação separada, modelo CA234D "FRINGE", de 2 entradas e 1 saída

- Propriedade do ficheiro: CYPE INGENIEROS, S.A.
- Formato: FIEBDC-3/2002
- Moeda: EUR
- Custos indirectos: 3.00 %
- IVA: 23.00 %

## I Instalações

### IA Audiovisuais

#### IAA Rede de cabos coaxiais

**IAA090** Ud Central de amplificação separada, modelo CA234D "FRINGE", de 2 entradas e 1 saída.
Fornecimento e instalação de central de amplificação separada, modelo CA234D "FRINGE", de 2 entradas, 1 entrada para sinais de RTV de 42 dB de ganho e 1 entrada para sinais de FI de 36 dB de ganho, 1 saída de RTV+FI, canal de retorno, equalização regulável, tensão máxima de saída de 122 dBµV para RTV e FI.
Inclui: Colocação do amplificador. Ligação e verificação do seu correcto funcionamento.
Critério de medição de projecto: Número de unidades previstas, segundo documentação gráfica de Projecto.
Critério de medição de obra: Medir-se-á o número de unidades realmente executadas segundo especificações de Projecto.

| Código | Un | Descrição | Rendimento | Preço | Importância |
|---|---|---|---|---|---|
| mt40eaf030j | Ud | Central de amplificação separada, modelo CA234D "FRINGE", de 2 entradas, 1 entrada para sinais de RTV de 42 dB de ganho e 1 entrada para sinais de FI de 36 dB de ganho, 1 saída de RTV+FI, canal de retorno, equalização regulável, tensão máxima de saída de 122 dBµV para RTV e FI. (material) | 1.000 | 205.00 | 205.00 |
| mo001 | h | Oficial de 1ª instalador de telecomunicações. (mão de obra) | 0.201 | 17.41 | 3.50 |
| mo056 | h | Ajudante de instalador de telecomunicações. (mão de obra) | 0.201 | 16.42 | 3.30 |
| % | % | Custos directos complementares | 2 % | 211.80 | 4.24 |
|  |  | Custos directos |  |  | 216.04 |
