# Tomada separadora dupla, TV/R-SAT, de 5-2400 MHz, modelo BSTFI "FRINGE"

- Propriedade do ficheiro: CYPE INGENIEROS, S.A.
- Formato: FIEBDC-3/2002
- Moeda: EUR
- Custos indirectos: 3.00 %
- IVA: 23.00 %

## I Instalações

### IA Audiovisuais

#### IAA Rede de cabos coaxiais

**IAA120** Ud Tomada separadora dupla, TV/R-SAT, de 5-2400 MHz, modelo BSTFI "FRINGE".
Fornecimento e instalação de tomada separadora dupla, TV/R-SAT, de 5-2400 MHz, modelo BSTFI "FRINGE", com embelezador.
Inclui: Montagem, ligação e verificação do seu correcto funcionamento.
Critério de medição de projecto: Número de unidades previstas, segundo documentação gráfica de Projecto.
Critério de medição de obra: Medir-se-á o número de unidades realmente executadas segundo especificações de Projecto.

| Código | Un | Descrição | Rendimento | Preço | Importância |
|---|---|---|---|---|---|
| mt40irf050h | Ud | Tomada separadora dupla, TV/R-SAT, de 5-2400 MHz, modelo BSTFI "FRINGE", com embelezador. (material) | 1.000 | 5.51 | 5.51 |
| mo001 | h | Oficial de 1ª instalador de telecomunicações. (mão de obra) | 0.251 | 17.41 | 4.37 |
| % | % | Custos directos complementares | 2 % | 9.88 | 0.20 |
|  |  | Custos directos |  |  | 10.08 |
