# Suporte em L, de parede ou tecto, modelo SPA6 "FRINGE", de 35 mm de diâmetro

- Propriedade do ficheiro: CYPE INGENIEROS, S.A.
- Formato: FIEBDC-3/2002
- Moeda: EUR
- Custos indirectos: 3.00 %
- IVA: 23.00 %

**IAA033** Ud Suporte em L, de parede ou tecto, modelo SPA6 "FRINGE", de 35 mm de diâmetro.
Fornecimento e instalação de suporte em L, de parede ou tecto, modelo SPA6 "FRINGE", de 35 mm de diâmetro, com base de fixação. Inclusive ancoragens e quantos acessórios sejam necessários para a sua correcta instalação.
Inclui: Marcação. Colocação do suporte.
Critério de medição de projecto: Número de unidades previstas, segundo documentação gráfica de Projecto.
Critério de medição de obra: Medir-se-á o número de unidades realmente executadas segundo especificações de Projecto.

| Código | Un | Descrição | Rendimento | Preço | Importância |
|---|---|---|---|---|---|
| mt40apf032b | Ud | Suporte em L, de parede ou tecto, modelo SPA6 "FRINGE", de 35 mm de diâmetro, com base de fixação. (material) | 1.000 | 10.30 | 10.30 |
| mo001 | h | Oficial de 1ª instalador de telecomunicações. (mão de obra) | 0.502 | 17.41 | 8.74 |
| mo056 | h | Ajudante de instalador de telecomunicações. (mão de obra) | 0.502 | 16.42 | 8.24 |
| % | % | Custos directos complementares | 2 % | 27.28 | 0.55 |
|  |  | Custos directos |  |  | 27.83 |
