# Derivador de 5-2400 MHz, modelo DE2F12 "FRINGE", de 2 derivações e 12 dB de perda de derivação

- Propriedade do ficheiro: CYPE INGENIEROS, S.A.
- Formato: FIEBDC-3/2002
- Moeda: EUR
- Custos indirectos: 3.00 %
- IVA: 23.00 %

**IAA110** Ud Derivador de 5-2400 MHz, modelo DE2F12 "FRINGE", de 2 derivações e 12 dB de perda de derivação.
Fornecimento e instalação de derivador de 5-2400 MHz, modelo DE2F12 "FRINGE", de 2 derivações e 12 dB de perda de derivação, com conectores tipo "F".
Inclui: Colocação do derivador. Ligação e verificação do seu correcto funcionamento.
Critério de medição de projecto: Número de unidades previstas, segundo documentação gráfica de Projecto.
Critério de medição de obra: Medir-se-á o número de unidades realmente executadas segundo especificações de Projecto.

| Código | Un | Descrição | Rendimento | Preço | Importância |
|---|---|---|---|---|---|
| mt40edf010ua | Ud | Derivador de 5-2400 MHz, modelo DE2F12 "FRINGE", de 2 derivações e 12 dB de perda de derivação, com conectores tipo "F". (material) | 1.000 | 4.20 | 4.20 |
| mo001 | h | Oficial de 1ª instalador de telecomunicações. (mão de obra) | 0.100 | 17.41 | 1.74 |
| mo056 | h | Ajudante de instalador de telecomunicações. (mão de obra) | 0.100 | 16.42 | 1.64 |
| % | % | Custos directos complementares | 2 % | 7.58 | 0.15 |
|  |  | Custos directos |  |  | 7.73 |
