# Antena exterior FM, circular, para captação de sinais de radiodifusão sonora analógica procedentes de emissões terrestres, modelo B2R1FM "FRINGE", de 1 dB de ganho

- Propriedade do ficheiro: CYPE INGENIEROS, S.A.
- Formato: FIEBDC-3/2002
- Moeda: EUR
- Custos indirectos: 3.00 %
- IVA: 23.00 %

## I Instalações

### IA Audiovisuais

#### IAA Rede de cabos coaxiais

**IAA034** Ud Antena exterior FM, circular, para captação de sinais de radiodifusão sonora analógica procedentes de emissões terrestres, modelo B2R1FM "FRINGE", de 1 dB de ganho.
Fornecimento e instalação de antena exterior FM, circular, para captação de sinais de radiodifusão sonora analógica procedentes de emissões terrestres, modelo B2R1FM "FRINGE", de 1 dB de ganho e 500 mm de comprimento. Inclusive ancoragens e quantos acessórios sejam necessários para a sua correcta instalação.
Inclui: Marcação. Montagem, ligação e verificação do seu correcto funcionamento.
Critério de medição de projecto: Número de unidades previstas, segundo documentação gráfica de Projecto.
Critério de medição de obra: Medir-se-á o número de unidades realmente executadas segundo especificações de Projecto.

| Código | Un | Descrição | Rendimento | Preço | Importância |
|---|---|---|---|---|---|
| mt40ecf010h | Ud | Antena exterior FM, circular, para captação de sinais de radiodifusão sonora analógica procedentes de emissões terrestres, modelo B2R1FM "FRINGE", de 1 dB de ganho e 500 mm de comprimento. (material) | 1.000 | 18.18 | 18.18 |
| mo001 | h | Oficial de 1ª instalador de telecomunicações. (mão de obra) | 0.537 | 17.41 | 9.35 |
| mo056 | h | Ajudante de instalador de telecomunicações. (mão de obra) | 0.537 | 16.42 | 8.82 |
| % | % | Custos directos complementares | 2 % | 36.35 | 0.73 |
|  |  | Custos directos |  |  | 37.08 |
