# Antena para VHF BIII C-5/12 6E, com as seguintes características: ganho 9,5 dB, relação F/T 20 dB, comprimento 1460 mm

- Propriedade do ficheiro: CYPE INGENIEROS, S.A.
- Formato: FIEBDC-3/2002
- Moeda: EUR
- Custos indirectos: 3.00 %
- IVA: 23.00 %

## I Instalações

### IA Audiovisuais

#### IAA Rede de cabos coaxiais

**IAA034** Ud Antena para VHF BIII C-5/12 6E, com as seguintes características: ganho 9,5 dB, relação F/T 20 dB, comprimento 1460 mm.
Fornecimento e instalação de antena para VHF BIII C-5/12 6E, com as seguintes características: ganho 9,5 dB, relação F/T 20 dB, comprimento 1460 mm. Inclusive ancoragens e quantos acessórios sejam necessários para a sua correcta instalação.
Inclui: Marcação. Montagem, ligação e verificação do seu correcto funcionamento.
Critério de medição de projecto: Número de unidades previstas, segundo documentação gráfica de Projecto.
Critério de medição de obra: Medir-se-á o número de unidades realmente executadas segundo especificações de Projecto.

| Código | Un | Descrição | Rendimento | Preço | Importância |
|---|---|---|---|---|---|
| mt40etv020a | Ud | Antena para VHF BIII C-5/12 6E, com as seguintes características: ganho 9,5 dB, relação F/T 20 dB, comprimento 1460 mm. (material) | 1.000 | 40.16 | 40.16 |
| mo001 | h | Oficial de 1ª instalador de telecomunicações. (mão de obra) | 0.537 | 17.41 | 9.35 |
| mo056 | h | Ajudante de instalador de telecomunicações. (mão de obra) | 0.537 | 16.42 | 8.82 |
| % | % | Custos directos complementares | 2 % | 58.33 | 1.17 |
|  |  | Custos directos |  |  | 59.50 |
