# Antena parabólica Off-Set fixa constituida por reflector parabólico, de aço electrozincado, modelo SAF6F "FRINGE", de 60 cm de diâmetro, com conversor LNB universal, modelo SLUD "FRINGE"

- Propriedade do ficheiro: CYPE INGENIEROS, S.A.
- Formato: FIEBDC-3/2002
- Moeda: EUR
- Custos indirectos: 3.00 %
- IVA: 23.00 %

## I Instalações

### IA Audiovisuais

#### IAA Rede de cabos coaxiais

**IAA036** Ud Antena parabólica Off-Set fixa constituida por reflector parabólico, de aço electrozincado, modelo SAF6F "FRINGE", de 60 cm de diâmetro, com conversor LNB universal, modelo SLUD "FRINGE".
Fornecimento e instalação de antena parabólica Off-Set fixa constituida por reflector parabólico, de aço electrozincado, acabamento com tinta poliéster cor branca, modelo SAF6F "FRINGE", de 60 cm de diâmetro, largura de banda de 10,7 a 12,75 GHz, com conversor LNB universal, modelo SLUD "FRINGE", de 50 dB de ganho. Inclusive ancoragens e quantos acessórios sejam necessários para a sua correcta instalação.
Inclui: Marcação. Montagem, ligação e verificação do seu correcto funcionamento.
Critério de medição de projecto: Número de unidades previstas, segundo documentação gráfica de Projecto.
Critério de medição de obra: Medir-se-á o número de unidades realmente executadas segundo especificações de Projecto.

| Código | Un | Descrição | Rendimento | Preço | Importância |
|---|---|---|---|---|---|
| mt40apf020j | Ud | Reflector parabólico, de aço electrozincado, acabamento com tinta poliéster cor branca, modelo SAF6F "FRINGE", de 60 cm de diâmetro, largura de banda de 10,7 a 12,75 GHz. (material) | 1.000 | 22.00 | 22.00 |
| mt40apf025e | Ud | Conversor LNB universal, modelo SLUD "FRINGE", de 50 dB de ganho. (material) | 1.000 | 11.00 | 11.00 |
| mo001 | h | Oficial de 1ª instalador de telecomunicações. (mão de obra) | 0.751 | 17.41 | 13.07 |
| mo056 | h | Ajudante de instalador de telecomunicações. (mão de obra) | 0.751 | 16.42 | 12.33 |
| % | % | Custos directos complementares | 2 % | 58.40 | 1.17 |
|  |  | Custos directos |  |  | 59.57 |
