# Cabo coaxial RG-11 de 75 Ohm, modelo CC4 PVC "FRINGE", reacção ao fogo classe Eca, com condutor central de cobre de 1,7 mm de diâmetro e cobertura exterior de PVC de 10,4 mm de diâmetro

- Propriedade do ficheiro: CYPE INGENIEROS, S.A.
- Formato: FIEBDC-3/2002
- Moeda: EUR
- Custos indirectos: 3.00 %
- IVA: 23.00 %

## I Instalações

### IA Audiovisuais

#### IAA Rede de cabos coaxiais

**IAA100** m Cabo coaxial RG-11 de 75 Ohm, modelo CC4 PVC "FRINGE", reacção ao fogo classe Eca, com condutor central de cobre de 1,7 mm de diâmetro e cobertura exterior de PVC de 10,4 mm de diâmetro.
Fornecimento e instalação de cabo coaxial RG-11 de 75 Ohm de impedância característica média, modelo CC4 PVC "FRINGE", reacção ao fogo classe Eca, com condutor central de cobre de 1,7 mm de diâmetro, dieléctrico de polietileno expansivo, lâmina de cobre, malha de fios entrançados de cobre e cobertura exterior de PVC de 10,4 mm de diâmetro de cor branca. Inclusive acessórios e elementos de fixação.
Inclui: Colocação de cabos.
Critério de medição de projecto: Comprimento medido segundo documentação gráfica de Projecto.
Critério de medição de obra: Medir-se-á o comprimento realmente executado segundo especificações de Projecto.

| Código | Un | Descrição | Rendimento | Preço | Importância |
|---|---|---|---|---|---|
| mt40cfr010ye | m | Cabo coaxial RG-11 de 75 Ohm de impedância característica média, modelo CC4 PVC "FRINGE", reacção ao fogo classe Eca segundo NP EN 50575, com condutor central de cobre de 1,7 mm de diâmetro, dieléctrico de polietileno expansivo, lâmina de cobre, malha de fios entrançados de cobre e cobertura exterior de PVC de 10,4 mm de diâmetro de cor branca. (material) | 1.000 | 2.97 | 2.97 |
| mo001 | h | Oficial de 1ª instalador de telecomunicações. (mão de obra) | 0.016 | 17.41 | 0.28 |
| mo056 | h | Ajudante de instalador de telecomunicações. (mão de obra) | 0.016 | 16.42 | 0.26 |
| % | % | Custos directos complementares | 2 % | 3.51 | 0.07 |
|  |  | Custos directos |  |  | 3.58 |
