# Mastro para fixação de 3 antenas, "FRINGE", de 3 m de altura e 40 mm de diâmetro

- Propriedade do ficheiro: CYPE INGENIEROS, S.A.
- Formato: FIEBDC-3/2002
- Moeda: EUR
- Custos indirectos: 3.00 %
- IVA: 23.00 %

**IAA031** Ud Mastro para fixação de 3 antenas, "FRINGE", de 3 m de altura e 40 mm de diâmetro.
Fornecimento e instalação de mastro para fixação de 3 antenas, "FRINGE", de aço com tratamento anticorrosão, de 3 m de altura e 40 mm de diâmetro. Inclusive ancoragens e quantos acessórios sejam necessários para a sua correcta instalação.
Inclui: Marcação. Montagem.
Critério de medição de projecto: Número de unidades previstas, segundo documentação gráfica de Projecto.
Critério de medição de obra: Medir-se-á o número de unidades realmente executadas segundo especificações de Projecto.

| Código | Un | Descrição | Rendimento | Preço | Importância |
|---|---|---|---|---|---|
| mt40saf010qm | Ud | Mastro de antena de 3 m de altura, para união por encaixe, modelo MT40 "FRINGE", fabricado com tubo de aço de 40 mm de diâmetro e 1,5 mm de espessura, com tratamento anticorrosão, inclusive acessórios. (material) | 1.000 | 22.50 | 22.50 |
| mt40saf011Md | Ud | Garra de ancoragem a obra em L para mastro, para colocação em superfície, modelo BR12L "FRINGE", de 500 mm de comprimento e 4 mm de espessura, com abraçadeira. (material) | 2.000 | 6.80 | 13.60 |
| mo001 | h | Oficial de 1ª instalador de telecomunicações. (mão de obra) | 1.181 | 17.41 | 20.56 |
| mo056 | h | Ajudante de instalador de telecomunicações. (mão de obra) | 1.181 | 16.42 | 19.39 |
| % | % | Custos directos complementares | 2 % | 76.05 | 1.52 |
|  |  | Custos directos |  |  | 77.57 |
