# Repartidor geral de cabo coaxial (RG-CC) "FRINGE" para MATV formado por: 4 amplificadores monocanal UHF, modelo AZB, de 50 dB de ganho; 1 amplificador FM, modelo AZX

- Propriedade do ficheiro: CYPE INGENIEROS, S.A.
- Formato: FIEBDC-3/2002
- Moeda: EUR
- Custos indirectos: 3.00 %
- IVA: 23.00 %

**IAA041** Ud Repartidor geral de cabo coaxial (RG-CC) "FRINGE" para MATV formado por: 4 amplificadores monocanal UHF, modelo AZB, de 50 dB de ganho; 1 amplificador FM, modelo AZX.
Fornecimento e instalação de repartidor geral de cabo coaxial (RG-CC) para MATV, alojado no ATE superior, formado por: 4 amplificadores monocanal UHF, modelo AZB, de 50 dB de ganho; 1 amplificador FM, modelo AZX, todos eles com auto-separação na entrada e auto-mistura na saída. Inclusive fonte de alimentação, suporte, pontes de interligação, cargas resistivas e quantos acessórios sejam necessários para a sua correcta instalação.
Inclui: Montagem, ligação e verificação do seu correcto funcionamento.
Critério de medição de projecto: Número de unidades previstas, segundo documentação gráfica de Projecto.
Critério de medição de obra: Medir-se-á o número de unidades realmente executadas segundo especificações de Projecto.

| Código | Un | Descrição | Rendimento | Preço | Importância |
|---|---|---|---|---|---|
| mt40eaf010ob | Ud | Amplificador monocanal UHF, modelo AZB "FRINGE", de 50 dB de ganho, segundo NP EN 50083-5. (material) | 4.000 | 78.00 | 312.00 |
| mt40eaf010se | Ud | Amplificador FM, modelo AZX "FRINGE", de 36 dB de ganho, segundo NP EN 50083-5. (material) | 1.000 | 60.00 | 60.00 |
| mt40eaf045e | Ud | Fonte de alimentação, modelo FZ2000 "FRINGE", de 2000 mA de intensidade máxima a 12 Vcc de tensão. (material) | 1.000 | 80.00 | 80.00 |
| mt40eaf102e | Ud | Suporte metálico, modelo CH10 "FRINGE", com capacidade para 10 módulos e fonte de alimentação. (material) | 1.000 | 31.25 | 31.25 |
| mt40eaf110b | Ud | Ponte de interligação, modelo UZ "FRINGE". (material) | 8.000 | 2.95 | 23.60 |
| mt40eaf100b | Ud | Carga resistiva de 75 Ohm, modelo RTZ "FRINGE", para fecho. (material) | 6.000 | 2.25 | 13.50 |
| mt40www040 | Ud | Material auxiliar para instalações audiovisuais. (material) | 1.000 | 1.20 | 1.20 |
| mo001 | h | Oficial de 1ª instalador de telecomunicações. (mão de obra) | 1.610 | 17.41 | 28.03 |
| mo056 | h | Ajudante de instalador de telecomunicações. (mão de obra) | 1.610 | 16.42 | 26.44 |
| % | % | Custos directos complementares | 2 % | 576.02 | 11.52 |
|  |  | Custos directos |  |  | 587.54 |
