# Cabo coaxial RG-6 de 75 Ohm, modelo CC1 "FRINGE", reacção ao fogo classe Eca, com condutor central de cobre de 1,15 mm de diâmetro e cobertura exterior de PVC de 6,9 mm de diâmetro

- Propriedade do ficheiro: CYPE INGENIEROS, S.A.
- Formato: FIEBDC-3/2002
- Moeda: EUR
- Custos indirectos: 3.00 %
- IVA: 23.00 %

**IAA100** m Cabo coaxial RG-6 de 75 Ohm, modelo CC1 "FRINGE", reacção ao fogo classe Eca, com condutor central de cobre de 1,15 mm de diâmetro e cobertura exterior de PVC de 6,9 mm de diâmetro.
Fornecimento e instalação de cabo coaxial RG-6 de 75 Ohm de impedância característica média, modelo CC1 "FRINGE", reacção ao fogo classe Eca, com condutor central de cobre de 1,15 mm de diâmetro, dieléctrico de polietileno celular, lâmina de alumínio/polipropileno/alumínio, malha de fios entrançados de cobre e cobertura exterior de PVC de 6,9 mm de diâmetro de cor branca. Inclusive acessórios e elementos de fixação.
Inclui: Colocação de cabos.
Critério de medição de projecto: Comprimento medido segundo documentação gráfica de Projecto.
Critério de medição de obra: Medir-se-á o comprimento realmente executado segundo especificações de Projecto.

| Código | Un | Descrição | Rendimento | Preço | Importância |
|---|---|---|---|---|---|
| mt40cfr010sa | m | Cabo coaxial RG-6 de 75 Ohm de impedância característica média, modelo CC1 "FRINGE", reacção ao fogo classe Eca segundo NP EN 50575, com condutor central de cobre de 1,15 mm de diâmetro, dieléctrico de polietileno celular, lâmina de alumínio/polipropileno/alumínio, malha de fios entrançados de cobre e cobertura exterior de PVC de 6,9 mm de diâmetro de cor branca. (material) | 1.000 | 0.79 | 0.79 |
| mo001 | h | Oficial de 1ª instalador de telecomunicações. (mão de obra) | 0.016 | 17.41 | 0.28 |
| mo056 | h | Ajudante de instalador de telecomunicações. (mão de obra) | 0.016 | 16.42 | 0.26 |
| % | % | Custos directos complementares | 2 % | 1.33 | 0.03 |
|  |  | Custos directos |  |  | 1.36 |
