# Cabo coaxial RG-6 não propagador da chama

- Propriedade do ficheiro: CYPE INGENIEROS, S.A.
- Formato: FIEBDC-3/2002
- Moeda: EUR
- Custos indirectos: 3.00 %
- IVA: 23.00 %

**IAA100** m Cabo coaxial RG-6 não propagador da chama, de 75 Ohm, modelo KA-170B "FRINGE", reacção ao fogo classe Eca, com condutor central de aço cobreado de 1 mm de diâmetro e cobertura exterior de PVC de 6,5 mm de diâmetro.
Fornecimento e instalação de cabo coaxial RG-6 não propagador da chama, de 75 Ohm de impedância característica média, modelo KA-170B "FRINGE", reacção ao fogo classe Eca, com condutor central de aço cobreado de 1 mm de diâmetro, dieléctrico de polietileno expansivo, malha de fios entrançados de alumínio e cobertura exterior de PVC de 6,5 mm de diâmetro de cor branca. Inclusive acessórios e elementos de fixação.
Inclui: Colocação de cabos.
Critério de medição de projecto: Comprimento medido segundo documentação gráfica de Projecto.
Critério de medição de obra: Medir-se-á o comprimento realmente executado segundo especificações de Projecto.

| Código | Un | Descrição | Rendimento | Preço | Importância |
|---|---|---|---|---|---|
| mt40cfr010vd | m | Cabo coaxial RG-6 não propagador da chama, de 75 Ohm de impedância característica média, modelo KA-170B "FRINGE", reacção ao fogo classe Eca segundo NP EN 50575, com condutor central de aço cobreado de 1 mm de diâmetro, dieléctrico de polietileno expansivo, malha de fios entrançados de alumínio e cobertura exterior de PVC de 6,5 mm de diâmetro de cor branca. (material) | 1.000 | 0.37 | 0.37 |
| mo001 | h | Oficial de 1ª instalador de telecomunicações. (mão de obra) | 0.016 | 17.41 | 0.28 |
| mo056 | h | Ajudante de instalador de telecomunicações. (mão de obra) | 0.016 | 16.42 | 0.26 |
| % | % | Custos directos complementares | 2 % | 0.91 | 0.02 |
|  |  | Custos directos |  |  | 0.93 |
