# Cabo coaxial RG-6 de 75 Ohm, modelo CC1N "FRINGE", reacção ao fogo classe Fca, com condutor central de cobre de 1,15 mm de diâmetro e cobertura exterior de PE de 6,9 mm de diâmetro

- Propriedade do ficheiro: CYPE INGENIEROS, S.A.
- Formato: FIEBDC-3/2002
- Moeda: EUR
- Custos indirectos: 3.00 %
- IVA: 23.00 %

**IAA100** m Cabo coaxial RG-6 de 75 Ohm, modelo CC1N "FRINGE", reacção ao fogo classe Fca, com condutor central de cobre de 1,15 mm de diâmetro e cobertura exterior de PE de 6,9 mm de diâmetro.
Fornecimento e instalação de cabo coaxial RG-6 de 75 Ohm de impedância característica média, modelo CC1N "FRINGE", reacção ao fogo classe Fca, com condutor central de cobre de 1,15 mm de diâmetro, dieléctrico de polietileno celular, lâmina de alumínio/polipropileno/alumínio, malha de fios entrançados de cobre e cobertura exterior de PE de 6,9 mm de diâmetro de cor preto. Inclusive acessórios e elementos de fixação.
Inclui: Colocação de cabos.
Critério de medição de projecto: Comprimento medido segundo documentação gráfica de Projecto.
Critério de medição de obra: Medir-se-á o comprimento realmente executado segundo especificações de Projecto.

| Código | Un | Descrição | Rendimento | Preço | Importância |
|---|---|---|---|---|---|
| mt40cfr010ub | m | Cabo coaxial RG-6 de 75 Ohm de impedância característica média, modelo CC1N "FRINGE", reacção ao fogo classe Fca segundo NP EN 50575, com condutor central de cobre de 1,15 mm de diâmetro, dieléctrico de polietileno celular, lâmina de alumínio/polipropileno/alumínio, malha de fios entrançados de cobre e cobertura exterior de PE de 6,9 mm de diâmetro de cor preto. (material) | 1.000 | 0.84 | 0.84 |
| mo001 | h | Oficial de 1ª instalador de telecomunicações. (mão de obra) | 0.016 | 17.41 | 0.28 |
| mo056 | h | Ajudante de instalador de telecomunicações. (mão de obra) | 0.016 | 16.42 | 0.26 |
| % | % | Custos directos complementares | 2 % | 1.38 | 0.03 |
|  |  | Custos directos |  |  | 1.41 |
