# Repartidor de 5-2400 MHz de 8 saídas, modelo DIF8 "FRINGE"

- Propriedade do ficheiro: CYPE INGENIEROS, S.A.
- Formato: FIEBDC-3/2002
- Moeda: EUR
- Custos indirectos: 3.00 %
- IVA: 23.00 %

**IAA115** Ud Repartidor de 5-2400 MHz de 8 saídas, modelo DIF8 "FRINGE".
Fornecimento e instalação de repartidor de 5-2400 MHz de 8 saídas, modelo DIF8 "FRINGE", de 14 dB de perdas de inserção a 850 MHz e 17 dB de perdas de inserção a 2150 MHz.
Inclui: Colocação do repartidor. Ligação e verificação do seu correcto funcionamento.
Critério de medição de projecto: Número de unidades previstas, segundo documentação gráfica de Projecto.
Critério de medição de obra: Medir-se-á o número de unidades realmente executadas segundo especificações de Projecto.

| Código | Un | Descrição | Rendimento | Preço | Importância |
|---|---|---|---|---|---|
| mt40irf023X | Ud | Repartidor de 5-2400 MHz de 8 saídas, modelo DIF8 "FRINGE", de 14 dB de perdas de inserção a 850 MHz e 17 dB de perdas de inserção a 2150 MHz, com conectores tipo "F". (material) | 1.000 | 10.90 | 10.90 |
| mo001 | h | Oficial de 1ª instalador de telecomunicações. (mão de obra) | 0.107 | 17.41 | 1.86 |
| mo056 | h | Ajudante de instalador de telecomunicações. (mão de obra) | 0.107 | 16.42 | 1.76 |
| % | % | Custos directos complementares | 2 % | 14.52 | 0.29 |
|  |  | Custos directos |  |  | 14.81 |
